# Neuaufbau Funktionsräume der besteh. Halle in Biederbach
Angebotsaufforderung (GAEB 90, DA83)
Vergabenummer: 10
Währung: EUR
Auftraggeber: Gemeinde Biederbach, Dorfstraße 18, 79215 Biederbach

## AUSSENPUTZ- UND INNENPUTZARBEITEN
Datum: 13.07.23

*Hinweis*
Gebäudebeschreibung

Bei dieser Baumaßnahme wird ein Teil
des
bestehenden Hallengebäudes
abgebrochen und wieder
in ähnlicher Größe neu errichtet.
Die betreffenden Gebäudeteile umfassen
den Eingangsbereich
sowie die gesamten Solzialraumanlagen.

Die Halle wird während den
Rohbaumaßnahmen  für
Schulsport sowie Vereine vorerst genutzt
werden.
Zu einem späteren Baufortschritt wird die
Halle für ca. 9 Monate
gesperrt.

Die Lage des Gebäudes kann dem
beigefügten Lageplan entnommen
werden.

Vertragsbedingungen

Schutz von Bauteilen
Bauteile, die bereits Endprodukte
darstellen, sind zu schützen.
Es dürfen keine Beschriftungen,
Kennzeichnungen usw. angebracht
werden. Dies gilt insbesondere für den
Bereich der gesamten Aussenfassade.

Bauteile besonders zu schützen.
Sichtbare Oberflächen wie
Edelstahlbauteile usw. müssen
mit Folie geschützt werden.
Entfernen der Schutzmittel vor der
Abnahme sind Nebenleistungen ohne
Vergütung.

Ausführungsunterlagen
Die erforderlichen Pläne der
Fachingenieure und des Architekten
werden dem AN nach Auftragserteilung
kostenlos 3-fach, Bewehrungs- und
Konstruktionspläne 4-fach
zur Verfügung gestellt.

Ausführungszeichnungen des AN
Der AN hat erforderliche Werkstatt- u.
Montagezeichnungen
sowie Berechnungen vor Ausführung zur
Freigabe durch den AG vorzulegen.
2-fach als Prüfexemplar, 3-fach als
Endexemplar.

Baufristenplan
Der AN hat einen
Baufristenplan als Balkenplan über seine
vertraglichen Leistungen zu erstellen.

Baureinigung/ Schuttbeseitigung
Der bei der Arbeit des AN anfallende
Schutt (Bauschutt, Verpackungsmaterial
und Abfälle) ist während der gesamten
Ausführungszeit seiner Leistungen
Aufgabe
des AN (inkl. Entsorgung) Auf der
Baustelle hat er die von Ihm verursachten
Verschmutzungen in Gebäuden und auf
dem Gelände täglich zu entsorgen, bzw.
die Räume besenrein zu hinterlassen.
Geräte, die Feinstaub erzeugen, sind in
den betroffenen Räumen abzudichten
bzw. staubdicht abzuschotten

Abfallbeseitigung
Die Entsorgung von Abfall und Bauschutt
hat gemäß den Richtlinien des
Abfallwirtschaftsamtes der zuständigen
Gemeinde in der neuesten Fassung zu
erfolgen. Das Sortieren, Zwischenlagern
und getrennte Entsorgung der
Baustellenabfälle usw. ist in den
Einheitspreisen zu berücksichtigen.

Baustelleneinrichtung
Das Gebäude kann
rundherum mit
Fahrzeugen angefahren werden.
Für Arbeiten am Dach sowie Abbruch- u.
Fensterarbeiten
wird ein Fassadengerüst erstellt.
Erforderliche Gerüstarbeiten bzw.
Sicherheitsmaßnahmen im Innenbereich
werden durch den jeweiligen AN erbracht
und müssen bei den Einheitspreisen
berücksichtigt werden.
Unterkunftsräume  sowie Lager- und
Arbeitsplätze
müssen durch den AN erstellt werden
und sind ebenfalls bei den
Einheitspreisen zu berücksichtigen.

Zufahrt bzw. Parkplatzsituation
Es dürfen außschlieslich nur PKW-
Stellplätze auf dem
bebauten Grundstück belegt werden.
Die Zufahrtsstrasse zum Feuerwehrhaus
muß jederzeit freigehalten werden.
Ebenso dürfen keine Parkplätze in
diesem Bereich
belegt werden.

Der Bieter hat sich vor Angebotsabgabe
über die örtlich
Verhältnisse zu informieren. Nachträglich
geltend gemac
Erschwernisse oder Behinderungen die
bei Ortskenntniss
erkannt hätten werden müssen, werden
nicht anerkannt
und vergütet.

Haftung
Der AN haftet für die sach- und
fachgerechte Ausführung
aller Arbeiten vor Ort sowie die
Einhaltung der Sicherh
Der AN haftet dem AG gegenüber, sofern
er nicht nachwei
daß seine Erfüllungsgehilfen, etwaige
Subunternehmer und seine Beauftragten
kein Verschulden
Haftet der AN kraft Gesetzes auch ohne
Verschulden, ble
Haftung unberührt.
Soweit der AN haftet, hat er den AG
freizustellen.

Für Feuer-, Wasser- und sonstige
Schäden sowie Schäden
aus der Einwirkung der Witterung hat der
AN bis zur erf
Abnahme seines Werkes in vollem
Umfang
auszukommen.

Der AN haftet gegenüber dem AG alleine
für die gesamte
und Leistung bis zur Abnahme für
Schäden hinsichtlich Q
Diebstahl oder Dritte. Dies gilt auch für
Lieferungen u
der von ihm beauftragten
Subunternehmer.
Eventuelle Schäden, auch gegenüber
Dritter, gehen zu La
AN und sind für den AG kostenlos zu
beseitigen.
Der AN ist verpflichtet, eine
Haftpflichtversicherung
vorzulegen.

### Bereich 1 NEUBAU FUNKTIONSRÄUME UND BEREICH EINGANG

#### Titel 1.1 AUSSENPUTZARBEITEN

**1.1.1 Schutzmaßnahmen**
für das Abdecken und Schützen von Bauteilen wie
Fenster, Türen, Wände, Böden usw. auch nach Angabe der
Bauleitung. Mit geeigneter Folie und Klebebändern.
Schutzmaßnahmen nach Gebrauch entfernen und auf Deponie
entsorgen.
Menge: 1,000 Psch

**1.1.2 EPS-Dämmplatten in Spritzwasserbereichen**
Fluchtrechtes und planebenes Anbringen einer
Wärmedämmschicht aus schwerentflammbaren, formstabilen
und wasserundurchlässigen Hartschaumplatten aus
expandiertem Polystyrol in spritzwassergefährdeten
Bereichen, z.B. Vordächern, Terrassen, Balkonen usw.,
Baustoffklasse B1 (DIN 4102), Abmessungen 50/100 cm,
bei Anwendungshöhe bis 1 m. Verkleben im Verband auf
den vorbereiteten Untergrund mit systemzugehörigem
Plattenkleber, Plattenversatz planschleifen.
Bemessungswert der Wärmeleitfähigkeit nach DIN V 4108-
4: 0,035 W/(mK)
In dieser Position sind das Herstellen von Aussparungen
auf den Dämmplattenrückseiten zur Aufnahme von auf der
Fassadenfläche verlegten Rohren, Leitungen,
Blitzschutzanlagen etc.mit einzukalkulieren. Ebenso
Schrägschnitte an den Plattenrändern!
Sockelhöhe: 62,5 cm

Dämmstoffdicke:  120 mm

Produkte:
- Waterflex Carbon
- Sockeldämmplatten 035

oder gleichwertig!

.......................................................
...................
(angebotenes Produkt)
Menge: 20,000 m²

**1.1.3 EPS 035 kleben; 140 mm**
Dämmstoffplatten aus EPS nach DIN EN 13163,
Anwendungstyp WAP nach DIN 4108-10, Baustoffklasse B1
nach DIN 4102, Bemessungswert der Wärmeleitfähigkeit
0,035 W/(mK), mit stumpfer Kantenausbildung fachgerecht
nach Herstellervorschriften mit Kalk-Zement Klebemörtel
MG P II/CS III nach DIN V 18550 / DIN EN 998-1
verkleben - auf bauseitigen Untergrund (Beton)

Dämmstoffdicke: 120 mm
schwerenflammbarer Baustoff
Untergrund Stahlbetonwände -

Produkte:
* Knauf EPS Standard 040
* Knauf SM300
oder gleichwertig

.......................................................
......................
(angebotenes Material)
Menge: 40,000 m²

**1.1.4 EPS 035 kleben; 80 mm**
Dämmstoffplatten aus EPS nach DIN EN 13163,
Anwendungstyp WAP nach DIN 4108-10, Baustoffklasse B1
nach DIN 4102, Bemessungswert der Wärmeleitfähigkeit
0,035 W/(mK), mit stumpfer Kantenausbildung fachgerecht
nach Herstellervorschriften mit Kalk-Zement Klebemörtel
MG P II/CS III nach DIN V 18550 / DIN EN 998-1
verkleben - auf bauseitigen Untergrund (Beton)

Dämmstoffdicke: 80 mm
schwerenflammbarer Baustoff
Untergrund Stahlbetonwände -

Produkte:
* Knauf EPS Standard 040
* Knauf SM300
oder gleichwertig

.......................................................
......................
(angebotenes Material)
Menge: 30,000 m²

**1.1.5 Zulage zu Pos. 1.1.3-Verdübelung - Schraubdübel STRU**
Zulage zu Pos. 1.1.3  für zusätzliche mechanische
Befestigung des Dämmstoffes mit allgemein
bauaufsichtlich zugelassenen Dübeln, als Compound-
Verbundnägel aus glasfaserverstärktem Polyamid,
wärmebrückenfrei anbringen, Dübeltellerdicke 2,5 mm,
Dübeltellerdurchmesser >= 60 mm. Anzahl der Dübel je m²
nach der Dübel- und Systemlastklasse, Dübelanordnung
nach Herstellervorschriften der Knauf Gips KG sowie der
DIN 1055-4. Verankerungstiefe: >= 35 mm bei Dübellänge
110 - 230 mm.

Produkt: Schraubdübel STRU versenkt mit EPS-Rondelle

.......................................................
...................................
angebotenes Fabrikat:
Menge: 40,000 m²

**1.1.6 Gewebespachtelung Bereich Styrodurflächen**
Liefern und anbringen Gewebespachtelung im Styrodurbereich;  Gewebe ca 20,0 cm überlappen; inkl. mit der
Zahntraufel aufrauhen als Vorbereitung für bauseitigen
Kalkzementputz.
Menge: 100,000 m2

**1.1.7 Außenwandputz-Grundputz**
Außenwandputz DIN 18 550 als Kalkzementleichtputz,
einschl. der erforderlichen Vorbereitung des
Putzgrundes;
Putzgrund Ziegelmauerwerk, Unterputz aus Putzmörtel
PII.

Angebotenes Fabrikat:

......................................................
(vom Bieter einzutragen)
Menge: 400,000 m2

**1.1.8 Fensterlaibungen Grundputz**
Zulage zu Pos. 1.1.7  für Verputzen von
Fensterlaibungen bei Türen und Fensterflächen.
Laibungstiefe ca. 18,0 cm.

Angebotenes Fabrikat:

.......................................................
..........................
(vom Bieter einzutragen)
Menge: 60,000 lfdm

**1.1.9 Gewebespachtelung vollflächig**
Liefern und montieren Gewebespachtelung vollflächig auf
Kalkzementputz; Ausführung vor Edelputzauftrag.
Menge: 150,000 m2

**1.1.10 wie vor, jedoch an Laibungen**
wie vor, jedoch an Laibungen.
Menge: 25,000 lfdm

**1.1.11 Außenwandputz-Oberputz**
Außenwandputz DIN 18 550 als mineralischer Kalkzement
Oberputz als Kellenschlagputz; freie Struktur nach
Bemusterung; Körnung 0,5 mm;
Farbe weiß

Angebotenes Fabrikat:

.......................................................
.....................
(vom Bieter einzutragen)
Menge: 175,000 m2

**1.1.12 Fensterlaibungen Oberputz**
Zulage zu Pos. 1.1.11  für Oberputz von
Fensterlaibungen
bei Türen und Fensterflächen.
Laibungstiefe ca. 20,0 cm.

Angebotenes Fabrikat:

......................................................
(vom Bieter einzutragen)
Menge: 25,000 lfdm

**1.1.13 Zulage für mittel getönte Ausführung**
Zulagepreis für die Ausführung im mittel getönten
Farbton (Hellbezugswert >/= 25 und </= 65).
Farbton nach Angabe des Auftraggebers.
Menge: 150,000 m2

**1.1.14 Zulage für satt getönte Ausführung**
*** Bedarfsposition ohne GB
Zulagepreis für die Ausführung im satt getönten Farbton
(Hellbezugswert < 25).
Farbton nach Angabe des Auftraggebers.
Menge: 150,000 m2

**1.1.15 Kantenschutzrichtwinkel**
Vorschriftsmäßige Eckschutzschienen aus
Drahtrichtwinkel unter Putz versetzen.

Angebotenes Fabrikat:

......................................................
(vom Bieter einzutragen)
Menge: 75,000 lfdm

**1.1.16 SR-Band einlegen**
Liefern und einlegen zur Putztrennung auf die
seitlichen Fensterbankabschlüsse SR-Band; als
Schutzpuffer für Putzanschlüsse aus Moosgummi; schützt
Putz vor Druckspannungen an allen Kontaktstellen zu
anderen Bauteilen (insbesondere bei Aluminium) unter
thermischem Einfluss.
Menge: 20,000 St

**1.1.17 Voranstrich**
Voranstrich auf Grundputz als Aufbrennsperre für den
Oberputz auftragen.
Menge: 150,000 m2

**1.1.18 wie vor, jedoch für Laibungen**
wie vor, jedoch für Laibungen.
Menge: 25,000 lfdm

**1.1.19 Zulage zum Oberputz für Anzeichnen Übergang Sockel**
Zulage zum Oberputz für das Anzeichnen und Abgrenzen
vom Übergang Oberputz zum Sockelfilzputz.
Menge: 20,000 lfdm

**1.1.20 Grundputz Sockelleichtputz im Spritzwasserbereich**
Liefern und anbringen Sockelleichtputz  im
Spritzwasserbereich.

.......................................................
......................
(angebotenes Fabrikat)
Menge: 20,000 m2

**1.1.21 Sockelfläche abfilzen**
Menge: 20,000 m2

**1.1.22 Dichtschlämme**
Erdberührter Putzbereich bis 5 cm über Geländeoberkante
mit mineralischer Dichtschlämme abdichten.
Menge: 75,000 lfdm

**1.1.23 Fensteranputzleisten**
Liefern und anbringen von Fensteranputzleisten.
Menge: 75,000 lfdm

**1.1.24 Putzabschlussschienen**
Liefern und einbauen von Putzabschlussschienen.-
geplant ectl. am Ortgangbereich!
Menge: 50,000 lfdm

**1.1.25 Blechanschlussprofile**
Liefern und anbringen von Blechanschlussprofilen; auf
bauseitigem Wandanschlussblech als Aufsteckprofil mit
Gewebe zum Einarbeiten.
Menge: 5,000 lfdm

**1.1.26 Diagonalgewebe an den Ecken**
An allen Öffnungen an den Ecken ein Diagonalgewebe in
den Grundputz einbetten.
Menge: 20,000 St

**1.1.27 Liefern und anbringen von Torinobändern oder glw.**
*** Bedarfsposition ohne GB
Liefern und anbringen von SR- oder Torinobändern zur
Putztrennung an Dach, Fensterbänken oder sonstigen
Metallbauteilen.
Menge: 25,000 lfdm

**1.1.28 Sonstige Anpassungsarbeiten an Bestand**
Sonstige Ausbesserungsarbeiten bzw. sonstige
Anpassungsarbeiten an  Bestand
Menge: 25,000 h

#### Titel 1.2 INNENPUTZARBEITEN

*Hinweis*
Geschosshöhe:

im EG im Bereich Aufenthalt Schulung bis 3,75 m

**1.2.1 Gerüstarbeiten im Innenbereich - Breite 0,60 m**
Gerüstarbeiten im Innenbereich - Breite 0,60 m nach DIN
4420/18451 als Arbeitsgerüst, Belagbreite mind. 0,60 m,
Nutzgewicht 200 kg/m². Die Gerüste werden nach den
Vorschriften der LBO, der Gerüstbauordnung, UVV der
Berufsgenossenschaft und den Herstellerrichtlinien auf-
und abgebaut.
Ausführungsart: Tragsystem Stahlrohrgerüst
Menge: 300,000 m2

**1.2.2 Schutzmaßnahmen im EG**
für das Abdecken und Schützen von Bauteilen wie
Fenster, Türen, Wände, Böden usw. auch nach Angabe der
Bauleitung. Mit geeigneter Folie und Klebebändern.
Schutzmaßnahmen nach Gebrauch entfernen und auf Deponie
entsorgen.
Menge: 1,000 Psch

**1.2.3 Putzhaftbrücke auf Beton - Betokontakt**
Organische Haftbrücke auf Betonwänden,
Betonfertigteilen, auf Dämmstoffplatten (z.B.
extrudiertes Polystyrol) oder Polystyrol-
Schalungssteinen.

Produkte: Knauf Betokontakt oder gleichwertig

Angebotenes Fabrikat:

......................................................
(vom Bieter einzutragen)
Menge: 50,000 m²

**1.2.4 Schnellputzleiste verzinkt für Fliesenuntergründe**
Lot- und fluchtrecht mit Ansetzmörtel für Putzdicke >=
10 mm ansetzen. Nach dem Verputzen sind die Profile zu
entfernen und die Schlitze mit demselben Material zu
verfüllen
Produkt:
* Knauf Stuck- und Montagegips
 z.B. Protektorprofil 1105 oder gleichwertig!

Angebotenes Fabrikat:

......................................................
(vom Bieter einzutragen)
Menge: 80,000 lfdm

**1.2.5 Aufbrennsperre für stark saugende Untergründe - Aufbrennsperre**
Organische Grundierung auf stark saugenden
Putzuntergründen wie Kalksandstein, Porenbeton etc.
Produkte:
* Knauf Aufbrennsperre oder gleichwertig!

Angebotenes Fabrikat:

......................................................
(vom Bieter einzutragen)
Menge: 1350,000 m²

**1.2.6 Anputzleiste für Putzdicke bis 10 mm - Anputzleiste**
Fluchtrecht vor Putzarbeiten an Fenster- und Türrahmen
anbringen/ankleben. Putzdicke: bis 10 mm
Produkt:
* Knauf Anputzleiste oder gleichwertig!

Angebotenes Fabrikat:

......................................................
(vom Bieter einzutragen)
Menge: 150,000 lfdm

**1.2.7 Kantenprofile verzinkt**
Lot- und fluchtrecht mit Ansetzmörtel für Putzdicke 10
mm ansetzen.

Produkt:* Knauf Stuck- und Montagegips oder
gleichwertig !
 z.B. Protektorprofil 1018 (bei nachfolgendem Oberputz)
 z.B. Protektorprofil 1007 (bei Tapezierarbeiten)

Angebotenes Fabrikat:

......................................................
(vom Bieter einzutragen)
Menge: 250,000 lfdm

**1.2.8 Putzabschlussprofil verzinkt**
Lot- und fluchtrecht mit Ansetzmörtel für Putzdicke 10
mm ansetzen.

Produkt:* Knauf Stuck- und Montagegips
 z.B. Protektorprofil 1211 oder gleichwertig !

Angebotenes Fabrikat:
......................................................
(vom Bieter einzutragen)
Menge: 200,000 lfdm

**1.2.9 Trennstreifen für Anschlussfugen - Trenn-Fix**
Im Anschlussbereich Wand - Decke oder bei nicht
kraftschlüssig verbundenen Bauteilen, ankleben eines
Trennstreifens an das benachbarte Bauteil und dagegen
putzen. Nach dem Aushärten des Putzes überstehenden
Streifen abschneiden.

Produkt: Knauf Trenn-Fix oder gleichwertig !

Angebotenes Fabrikat:

......................................................
(vom Bieter einzutragen)
Menge: 350,000 lfdm

**1.2.10 Kalkgrundputz**
Kalk-Unterputz, wasserabweisend, auf Mauerwerk nach
DIN 1053, >= 10 mm dick auftragen, eben und fluchtrecht
verzogen, nach dem Ansteifen nachgeschabt.
Standzeit: pro mm Putzdicke / 1 Tag.
Wandhöhe: bis 3,75  m.

Angebotenes Fabrikat:

.......................................................
.............................
(vom Bieter einzutragen)
Menge: 1350,000 m2

**1.2.11 Zulage Kalkputz glätten - Q2**
Zulage zu Pos. 1.210 für Klkputz glätten in
Qualitätsstufe 2
(Q2)
Menge: 1350,000 m2

**1.2.12 Gewebarmierung auf Grundputz vollflächig**
Liefern  und  im Nassbereich; Gewebearmierung
vollflächig auftragen .
Menge: 250,000 m2

**1.2.13 Laibungen verputzen, Q 2 - geglättet -**
Zulage zu Pos. 1.2.10 für Laibungen die verputzt
werden, sind nach Längenmaß zu
berechnen. Alle Aufbauten sind einzurechnen.
Laibungstiefe: 110.mm (fertiges Maß). Oberfläche
Q 2 - geglättet.

Angebotenes Fabrikat:

......................................................
(vom Bieter einzutragen)
Menge: 125,000 lfdm

**1.2.14 Kalk-Zement-Putz als Wandputz ; inkl. abfilzen und weiss streichen**
Kalk-Zement-Unterputz der MG P II/CS II nach DIN V
18550/DIN EN 998-1, wasserabweisend, auf Mauerwerk nach
DIN 1053, >= 10 mm dick auftragen, eben und fluchtrecht
verzogen, nach dem Ansteifen nachgeschabt.
Standzeit: pro mm Putzdicke / 1 Tag.
Wandhöhe: bis 2,82  m. Oberfläche abgeschabt;
Produkte:
* Knauf UP 210(s) oder gleichwertig!

inkl. abfilzen und weiss streichen

Bereich Lager / Bestuhlung+ Sportgeräteraum

Angebotenes Fabrikat:

......................................................
(vom Bieter einzutragen)
Menge: 100,000 m²

**1.2.15 Haftspachtelung**
Liefern und Aufbringen einer Haftspachtelung auf
Styrodur- und Styroporflächen.
Menge: 75,000 m2

**1.2.16 Armierungsgewebe**
Liefern und einlegen Armierungsgewebe bei
Materialwechsel.
Menge: 75,000 m2

**1.2.17 Fensterverbreiterungen im Sturzbereich mit Styropor verkleiden**
Fensterahmenverbreiterungen im Sturzbereich mit
Styropor  aufgedoppelt und verputzt..
Tiefe ca. 120mm, Höhe ca. 200mm.
Menge: 25,000 lfdm

**1.2.18 Voranstrich auf Grundputz Wände**
Liefern und anbringen Voranstrich auf grundputz mit
Putzgrund als Untergrundvorbehandlung für späteren
Oberputz.

.......................................................
............................
(angebotenes Material)
Menge: 1350,000 m2

**1.2.19 Oberputz als Kalkzementputz ; Körnung 1,0 mm; an Wänden**
Liefern und anbringen Oberputz als Kalkzementputz;
Körnung 1,0 mm ; an Innenwände ; freie Struktur gemäß
Bemusterung.

.......................................................
.........................
(Angebotenes Fabrikat v. Bieter einzutragen)
Menge: 900,000 m2

**1.2.20 Zulage zu Pos. 1.2.19 für Anstrich ;**
Zulage zu Pos. 1.2.19 für Anstrich ; leichte Tönung;
material passend zum Oberputz.
Menge: 900,000 m2

**1.2.21 Zulage zu Pos. 1.2.19 für Oberputz 1,0 mm in Laibungen**
Zulage zu Pos. 1.3.19  für Oberputz  0,5  mm in
Laibungen;
Laibungstiefe: ca. 110.mm.
Menge: 75,000 lfdm

**1.2.22 Mineralischer feinkörniger Oberputz an Wänden**
Liefern und anbringen Mineralischer feinkörniger
Oberputz mit 1,0 mm;
Farbe weiß gemäß Bemusterung.
Obputz ist zweilagig aufzubringen; oberfläche abgefilzt
inkl.
Anstrich.

.......................................................
.............................
(Angebotenes Fabrikat v. Bieter einzutragen)
Menge: 450,000 m2

**1.2.23 Zulage zu Pos. 1.2.22 für Oberputz 1,0 mm in Laibungen**
Zulage zu Pos. 1.2.22  für Oberputz  1,0  mm in
Laibungen;
Laibungstiefe: ca. 110.mm.
Menge: 50,000 lfdm

**1.2.24 Zulage zu Pos. 1.2.22 für mittel getönte Ausführung**
Zulagepreis für die Ausführung im mittel getönten
Farbton (Hellbezugswert >/= 25 und </= 65) im
Innenbereich ; Material im System Putz passend;
Farbton nach Bemusterung.
Menge: 450,000 m2

**1.2.25 Voranstrich Haftsperrgrund auf Leichtbauwände**
Liefern und anbringen Voranstrich Haftsperrgrund auf
Gipskarton der Leichtbauinnenwände als
Untergrundvorbehandlung für späteren Oberputz.

Bereich DG - Fläche Kniestock / Steigschachtverkleidung

.......................................................
............................
(angebotenes Material)
Menge: 125,000 m2

**1.2.26 Sonstige Ausbesserungsarbeiten an Bestand**
Sonstige Ausbesserungsarbeiten bzw. sonstige
Anpassungsarbeiten an Bestand.
Menge: 50,000 h

### Bereich 2 HALLE / BÜHNE

**2.1 Gerüstarbeiten im Innenbereich - Breite 0,60 m**
Gerüstarbeiten im Innenbereich - Breite 0,60 m nach DIN
4420/18451 als Arbeitsgerüst, Belagbreite mind. 0,60 m,
Nutzgewicht 200 kg/m². Die Gerüste werden nach den
Vorschriften der LBO, der Gerüstbauordnung, UVV der
Berufsgenossenschaft und den Herstellerrichtlinien auf-
und abgebaut.
Ausführungsart: Tragsystem Stahlrohrgerüst
Menge: 300,000 m2

**2.2 Schutzmaßnahmen**
für das Abdecken und Schützen von Bauteilen wie
Fenster, Türen, Wände, Böden; . auch nach Angabe der
Bauleitung. Mit geeigneter Folie und Klebebändern.
Schutzmaßnahmen nach Gebrauch entfernen und auf Deponie
entsorgen.

Hauptsächlich vorhandener Bodenbelag Halle und Bühne
Fläche ca. 300 m²
Menge: 1,000 Psch

**2.3 Putzhaftbrücke auf Beton - Betokontakt**
Organische Haftbrücke auf Betonwänden,
Betonfertigteilen, auf Dämmstoffplatten (z.B.
extrudiertes Polystyrol) oder Polystyrol-
Schalungssteinen.

Angebotenes Fabrikat:

......................................................
(vom Bieter einzutragen)
Menge: 150,000 m²

**2.4 Kantenprofile verzinkt**
Lot- und fluchtrecht mit Ansetzmörtel für Putzdicke 10
mm ansetzen.

Produkt:* Knauf Stuck- und Montagegips oder
gleichwertig !
 z.B. Protektorprofil 1018 (bei nachfolgendem Oberputz)
 z.B. Protektorprofil 1007 (bei Tapezierarbeiten)

Angebotenes Fabrikat:

......................................................
(vom Bieter einzutragen)
Menge: 50,000 lfdm

**2.5 Putzabschlussprofil verzinkt**
Lot- und fluchtrecht mit Ansetzmörtel für Putzdicke 10
mm ansetzen.

Produkt:* Knauf Stuck- und Montagegips
 z.B. Protektorprofil 1211 oder gleichwertig !

Angebotenes Fabrikat:

......................................................
(vom Bieter einzutragen)
Menge: 25,000 lfdm

**2.6 Kalkgrundputz**
Kalk-Unterputz, wasserabweisend, auf Mauerwerk nach
DIN 1053, >= 10 mm dick auftragen, eben und fluchtrecht
verzogen, nach dem Ansteifen nachgeschabt.
Standzeit: pro mm Putzdicke / 1 Tag.
Wandhöhe: bis 3,75  m.

Angebotenes Fabrikat:

.......................................................
.............................
(vom Bieter einzutragen)
Menge: 150,000 m2

**2.7 Zulage Kalkputz glätten - Q2**
Zulage zu Pos. 2.6  für Klkputz glätten in
Qualitätsstufe 2
(Q2)
Menge: 150,000 m2

**2.8 Gewebarmierung auf Grundputz vollflächig**
Liefern  und auftragen ; Gewebearmierung vollflächig.
Menge: 100,000 m2

**2.9 Laibungen verputzen, Q 2 - geglättet -**
Zulage zu Pos. 2,6  für Laibungen die verputzt werden,
sind nach Längenmaß zu
berechnen. Alle Aufbauten sind einzurechnen.
Laibungstiefe: 110.mm (fertiges Maß). Oberfläche
Q 2 - geglättet.
Menge: 25,000 lfdm

**2.10 Sonstige Ausbesserungsarbeiten**
Sonstige Ausbesserungsarbeiten bzw. sonstige
Anpassungsarbeiten.
Menge: 100,000 h

USt %: 19,00
